# Bestandsmaßnahmen, Monumentenstr. 36, 10829 Berlin
Angebotsaufforderung (GAEB DA XML 3.3, DA83)
Projekt: MON36 EB
Währung: EUR
Vergabeart: Freihändige Vergabe
Abgabeort: Covivio Immobilien GmbH Lietzenburger Str. 90 10719 Berlin F
Sicherheit Vertragserfüllung %: 0,00
Sicherheit Gewährleistung %: 0,00
Auftraggeber: Covivio Lux Residential S.à.r.l., c/o Covivio Immobilien GmbH, Lietzenburger Str. 90, 10719 Berlin
Ausführungsort: MON, Monumentenstr. 36, 10829 Berlin
Erstellt mit: 5 260402, NOVA AVA, 07.04.2026

## LEISTUNGSÜBERSICHT
Aufstellen, Vorhalten und Abbauen eines Fassadengerüstes und eines Hängegerüstes.

| Art | Menge | Vorhaltedauer | Lage |
| --- | --- | --- | --- |
| Fassadengerüst | ca. 2.560,00 m2 | 24 Wochen | Hof 1, 2 und 3 |
| Hängegerüst | ca. 380,00 m2 | 24 Wochen | Brandwand Nachbar |

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
## ALLGEMEINE PROJEKTBESCHREIBUNG MON
Grundstück:
Monumentenstr. 36 in 10829 Berlin Schöneberg

Projekt Kürzel:
MON

Bauvorhaben:
Gegenstand des Bauvorhabens ist ein Mehrfamilienhaus aus der Gründerzeit mit klassischer Blockrandbebauung, bestehend aus einem Vorderhaus, drei Seitenflügeln und zwei Hinterhäusern. Die bauliche Anlage weist Abmessungen von ca. 95 x 15 m auf und ist vollständig unterkellert. Das Gebäude umfasst sechs Treppenräume, von denen fünf unmittelbar in die Innenhöfe führen. Der sechste Treppenraum verbindet das Gebäude mit dem öffentlichen Straßenraum. Typisch für die Bauzeit wurden die tragenden Wände als Mauerwerkswände und die Geschossdecken als Holzbalkendecken ausgeführt.

Geplante Baumaßnahmen:
Im Rahmen der vorgesehenen Sanierungsarbeiten sollen sowohl die Fassaden als auch die Treppenhäuser umfassend instandgesetzt werden. Zudem erhält die Bestandsfassade im Zuge der energetischen Sanierung eine WDVS mit einer Dämmstärke von ca. 16 cm.

Kennzahlen:
Grundstücksfläche: ca. 1.525,00 m2
Treppenhäuser: 6 Stück

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
## ZUSÄTZLICHE TECHNISCHE VORBEMERKUNGEN - GERÜSTARBEITEN
1.0 Ausführung und Konstruktion

1.1 Allgemeine Hinweise
Verankerungselemente aus Stahl, die in das einzurüstende Bauwerk eingehen, müssen korrosionsgeschützt sein.
Rüstungen sind generell als typgeprüfte Stahlrohr- Rahmenrüstungssysteme anzubieten und aufzubauen. Weichen Konstruktionen von den typgeprüften Zulassungen der Hersteller ab, hat der Auftragnehmer unaufgefordert zu seinen Lasten den entsprechenden statischen Nachweis aufzustellen und erforderlichenfalls prüfen zu lassen.
Gleichfalls besorgt der Auftragnehmer die erforderlichen Genehmigungen zur Absperrung, bzw. Inanspruchnahme öffentlichen Straßenlandes und bringt eine hierfür ggf. erforderliche Bürgschaft bei. Die Kosten für die Nutzung des öffentlichen Grundes werden bauseitig übernommen.
Rüstungen sind erst nach Arbeitsaufforderung durch den AG ab- oder umzubauen. Rüstungen sind spätestens drei Tage nach Freimeldung zu demontieren/ umzubauen und unverzüglich abzufahren. Nach diesem Termin geht die Gefahrtragung für die Beschädigung noch eingerüsteter Bauteile auf den Auftragnehmer über.
Die Kennzeichnung der Fassaden-, Raum- und Stützgerüste mit der Bezeichnung der aufstellenden Firma einschl. Telefonnummer sowie des flächenbezogenen Nutzungsgewichtes ist unverzichtbar. Die Anbringung jeglicher Werbeflächen an der Rüstung, auch für den Betrieb des Auftragnehmers, bedarf der ausdrücklichen Zustimmung des Auftraggebers.
Bei Arbeitsgerüsten als Standgerüste mit längenorientierten Gerüstlagen (Fassadengerüste) sind alle Arbeitslagen, bei Standgerüsten mit flächenorientierten Gerüstlagen (Raumgerüste) ist eine Arbeitslage mit Gerüstbelägen auszustatten.

1.2 Gebrauchsüberlassung
Die Rüstung und sämtliche Sicherheitsvorrichtungen (z. B. Beleuchtung, Abschrankungen, Brustwehr) sind in mindestens wöchentlichen Abständen vom Auftragnehmer zu kontrollieren. Die Rüstung ist anderen Unternehmern zur Ausführung ihrer Arbeiten zu überlassen. Sie ist so zu erstellen, dass sie von allen am Bau beteiligten Gewerken ohne Umbauarbeiten gefahrlos genutzt werden kann.

1.3 Ausführung
Der Auftragnehmer informiert sich vor Gerüststellung über die Lage vorgesehener Arbeitsabschnitte und Ausführungstermine. Der
Regelabstand der Hauptgerüste ohne Konsolen von der Außenwand beträgt grundsätzlich 40cm. Auf abweichende Angaben im Leistungsverzeichnis oder bei der Anlaufbesprechung ist zu achten.
Die Rüstung ist so aufzustellen, dass das ungefährdete Betreten und Passieren der Baustelle für Bewohner und Handwerker möglich ist. Alle Eingänge und Zuwegungen sind in voller Größe von der Rüstung freizuhalten bzw. zu überbauen.
In der Nähe von Bauwerken, Leitungen, Kabel, Vegetationsflächen (Bäume, Pflanzen, etc.) und dergleichen müssen die Arbeiten mit der gebotenen Sorgfalt ausgeführt werden. Gefährdete Vegetationsflächen sind zu schützen, dabei ist die DIN 18 920 zu beachten.
Sofern im Leistungsverzeichnis nicht näher beschrieben, erfolgt die Gerüstverankerung nach den allgemeinen technischen Regeln. Im Zuge der Leistungserfüllung ist es Aufgabe des Auftragnehmers, sich fachkundig mit dem Auftraggeber oder dessen Vertreter über die Gerüstverankerung an der Fassade oder sonstigen Bauteilen abzusprechen. Die Verankerung ist so zu wählen, dass die Verankerungstechnik und das Schließen der Verankerungslöcher auf den Schichtenaufbau des Bauteilelementes (geputzte Fassade, Fassade mit Thermohaut geputzt, Ziegelsichtmauerwerk, Betonsichtflächen, Metallfassaden, Fassadenverkleidungen sonstiger Art etc.) abgestimmt ist. Auf Verlangen des AG ist ein Verankerungsplan zu erstellen und mit dem AG abzustimmen.
Werden Gerüste auf wasserführenden Flächen, wie Vordächer, Dachterrassen und Flachdächer erstellt, hat der Auftragnehmer dafür zu sorgen, dass die wasserführende Eindichtung durch die Gerüstbelastung nicht perforiert bzw. beschädigt wird. Diese Flächen dürfen nur im Rahmen der zulässigen Belastung genutzt werden. Im Zweifel ist die Bauleitung zu informieren.
Bohlen und Abdeckungen sind gegen Verschieben zu sichern. Sämtliche Etagen des Gerüstes sind mit vollständigem Bohlenbelag, Rückenlehnen, Schutzgeländern, Bordbrettern sowie mit Leitergängen zu versehen.
In Abständen von höchstens 20 m ist jeweils ein Leitergang vorzusehen, so dass abschnittweise abgerüstet werden kann. Die Rüstung ist so zu erstellen, dass die Gerüstlagen auch bei Höhenversetzen des Untergrundes in selber Höhe durchlaufen. Es sind Etagenhöhen von Bohlenbelag zu Bohlenbelag von 1,90 - 2,00 m einzuhalten. Dabei darf der oberste Bohlenbelag nicht mehr als 1,00 m tiefer als OK Dachgesims liegen. Gerüste, die unter Nichtbeachtung dieser Forderungen aufgestellt und dadurch von anderen Handwerkern nicht benutzt werden können, sind nach Angabe des AG kostenlos umzubauen bzw. zu ergänzen.
Der Auftragnehmer informiert sich vor Ausführung der Einrüstung, welche Fassadenbereiche zur Befestigung der Rüstung freigegeben sind und wie Gerüstankerlöcher in Putzflächen zu schließen sind. Metallgerüste sind gegen statische Aufladung zu erden.

1.4 Mitwirkungspflicht Baukoordination
Der AN hat seine Arbeiten mit den sonstigen auf der Baustelle tätigen Unternehmen in Abstimmung mit dem AG so zu koordinieren, dass ein reibungsloser Ablauf der Arbeiten gewährleistet ist.

1.5 Planung
Werkplanung erfolgt durch den AN rechtzeitig vor Ausführungsbeginn zur Freigabe, mit Angabe Abstände, Höhen, Lage, Leitergang, Rückbauabschnitte, etc.

1.6 Verwendbarkeitsnachweis
Alle - auch die ausgeschriebenen - Produkte sind im Rahmen des Verwendbarkeitsnachweis per Prüfungszeugnis, Zeichnung, technischem Datenblatt des Herstellers usw. technisch zu bemustern. Alle Abweichungen von den ausgeschriebenen Produkten sind vom Bauherrn bzw. seinen Beauftragten zu genehmigen. Die Gleichwertigkeit ist vom AN nachzuweisen. Auch gestalterische Kriterien sind in die Gleichwertigkeitsbetrachtung mit einbezogen.

1.7 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

1.8 Baustelleneinrichtung
Anschlüsse für Wasser, Energie werden durch den AG in erforderlichem Maß auf dem Baufeld zur Verfügung gestellt. Die Kosten hierfür werden über einen in der Auftragsverhandlung festzulegenden Prozentsatz von der Schlussrechnungssumme in Abzug gebracht. Die Verteilung der Medien vom Übergabepunkt (z. B. Baustromverteiler des AG) bis zum Arbeitsplatz ist Sache des AN.
Für vom AN selbst vorgesehene Lagerflächen u.ä. besteht generelle Abstimmungspflicht mit dem AG. Der AN kann ggf. aus Platzgründen keine eigenen Tagesunterkünfte, Magazincontainer, etc. aufstellen.

1.9 Baustellensicherheit
Bei der Abwicklung der vertraglichen Leistungen hat der AN nur Personal einzusetzen, das vorher mit den notwendigen Sicherheitsbestimmungen, wie Unfallverhütungsvorschriften etc. vertraut gemacht wurde. Die Sicherheitsbestimmungen sind bei der Durchführung der Arbeiten einzuhalten. Baustellenführungspersonal, Vorarbeiter, etc. müssen der deutschen Sprache in Wort und Schrift mächtig sein! Vor Arbeitsbeginn ist dem AG das verantwortliche Führungspersonal und alle am Bau Beteiligten schriftlich zu benennen.

1.10 Sauberkeit Arbeitsplatz
Der Arbeitsplatz ist täglich sauber (besenrein) zu verlassen. Sollte der AN dieser Verpflichtung nicht nachkommen, ist der AG berechtigt, ohne weitere Vorankündigung die Beräumung / Säuberung der Arbeitsplätze durch Dritte zu veranlassen. Die daraus entstehenden Kosten trägt der AN.

1.11 Neben- und Besondere Leistungen
Mit den Einheitspreisen abgegolten sind, wenn nachstehend nicht gesondert aufgeführt, das Einrichten, Vorhalten und Räumen der Baustelle incl. An- und Abfuhr aller für die Arbeiten erforderlichen Maschinen und Geräte, sowie alle Nebenleistungen und besonderen Leistungen, die zur restlosen Fertigstellung der Arbeiten notwendig sind.

1.12 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

1.13 Zugangsbeschränkung und Beschilderung
Die Gerüste sind nach Beendigung der täglichen Arbeitszeit sowie an Wochenenden und Feiertagen ordnungsgemäß zu sichern bzw. zu verschließen, sodass ein Zugang für unbefugte Personen wirksam verhindert wird.
Ergänzend hierzu sind an allen Zugängen und sicherheitsrelevanten Bereichen deutlich sichtbare Warn- und Verbotsschilder anzubringen.

## ZUSÄTZLICHE TECHNISCHE VORBEMERKUNGEN
01  Allgemeines
Anschlüsse für Wasser, Energie werden durch den AG in erforderlichem Maß auf dem Baufeld zur Verfügung gestellt. Die Kosten hierfür werden über einen in der Auftragsverhandlung festzulegenden Prozentsatz von der Schlussrechnungssumme in Abzug gebracht. Die Verteilung der Medien vom Übergabepunkt (z. B. Baustromverteiler des AG) bis zum Arbeitsplatz ist Sache des AN.

Für vom AN selbst vorgesehene Lagerflächen u. ä. besteht generelle Abstimmungspflicht mit dem AG.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3131 Gerüstarbeiten
Datum: 25.03.2026

### Titel 1 Gerüstarbeiten

#### Abschnitt 1.1 Vorbereitende Arbeiten

**1.1.10 Standsicherheitsnachweis inkl. Auszugsversuch, Gerüst**
*** Pauschalposition
Standsicherheitsnachweis für Gerüst Konstruktion, sowie für die daran
zu verankernden Hebezeuge, Bauaufzüge u.dgl., unter Berücksichtigung
der am Gebäude gegebenen Verankerungsmöglichkeiten. Die statische
Berechnung ist dem Bauherrn in 2-facher Ausfertigung vorzulegen.

Inkl. Durchführen eines Auszugsversuchs an einer Gerüstverankerung
zur Überprüfung der Trag- und Aufnahmefähigkeit der im Fassadenbereich
eingesetzten Gerüstverankerungen.

Art des Gerüsts: Arbeit- und Schutzgerüst
Menge: 1,000 psch

**1.1.20 Werkplanung, aufstellen+zur Freigabe einreichen**
*** Pauschalposition
Aufstellen und mindestens 3 Wochen vor Leistungsbeginn zur Freigabe
durch den AG einreichen einer prüffähigen Werkplanung aller erforderlichen
Rüstarbeiten mit Angabe der geplanten Abstände zum Gebäude, Abstand zur
Traufe, Konsolen, Lage und Ausbildung des ggfs. erforderlichen (Dach-)
Fanggerüstes, Lage des Treppenturms sowie des ggfs. vorhandenen
Bauaufzugs mit dessen Verankerung, Gitterträgern über Kellerabgängen, Durchfahrt
und Treppenraumeingängen sowie gegebenenfalls erforderlicher
Passantenschutzdächern.
Die Planung ist mittels CAD Programm oder gleichwertiger Software zu erstellen
und einzureichen.

Art des Gerüsts: Arbeit- und Schutzgerüst
Menge: 1,000 psch

**1.1.30 Verankerungsprotokoll, Gerüst**
*** Pauschalposition
Protokoll der Gerüstverankerungen erstellen für nachfolgend
beschriebenes Gerüst, Protokoll gemäß BGI/GUV-I 663.
Menge: 1,000 psch

#### Abschnitt 1.2 Fassadengerüst

**1.2.10 Fassadengerüst, LK3, W09, liefern+montieren+rückbauen**
Arbeitsgerüst für Fassadenarbeiten als längen orientiertes Standgerüst
ohne Bekleidung mit Holzbohlen, gemäß DIN EN 12811-1 und
DIN EN 12810-1, einschl. An- und Abtransport sowie Auf- und Abbau

Art des Gerüstes: Fassadengerüst
Lastklasse: LK3
Breitenklasse: W09 (IW = 1,00m)
Wandabstand: 0,28 m von Außenkante Rohfassade
bis Außenkante Gerüstbohle
Höhe: bis fertiger Traufe (ca. 19 m ü. OKG)
Standfläche: eben, normal belastbar
Untergrund Fassade: MW
Verwendungszweck: Fassadenarbeiten

Fassadenfläche: ca. 2.560,00 m²
Menge: 2560,000 m2

**1.2.20 Fassadengerüst, LK3, W09, Gebrauchsüberlassung+Wartung**
Gebrauchsüberlassung des vorbeschriebenen Fassadengerüstes
gemäß DIN EN 12811-1, einschl. Wartung und eventuell erforderlicher
Reparaturen.
Menge: 61440,000 m2Wo

**1.2.30 Erschwerniszulage Transportweg**
Erschwerniszulage für den verlängerten Transportweg zu den Innenhöfen.
Menge: 2560,000 m2

**1.2.40 Treppenturm, LK4, liefern+montieren+rückbauen**
Treppenturm gemäß DIN EN 12811-1, vorgebaut vor Fassadengerüst,
inkl. Doppelhandlauf und Stirngeländer, einschl. An- und Abtransport
sowie Auf- und Abbau.

Laufbreite:  0,6 m
Lastklasse:  LK4
Höhe:  bis fertiger Traufe (ca. 20 m ü. OKG)
Art des Gerüstes: Fassadengerüst
Standfläche: eben, normal belastbar
Montageort: Hoffassade
Menge: 60,000 m

**1.2.50 Treppenturm, LK4, Gebrauchsüberl.+Wartung**
Gebrauchsüberlassung des Treppenturms der Vorposition über die
Grundeinsatzzeit in der zugehörigen Position benannt, einschl. Wartung
und eventuell erforderlicher Reparaturen.

Montageort: Hoffassade
Menge: 1440,000 mWo

**1.2.60 Zugangsbeschränkung Treppenturm mit Seekieferplatten**
Holzverkleidung aus Seekieferplatten um den Treppenturm
anbringen, um den Zugang für Dritte zu beschränken.
In diese Konstruktion ist eine Tür (Breite= 70cm) mit einer
Vorrichtung für ein Vorhängeschloss einzubauen
(Vorhängeschloss bauseits).

Gesamthöhe= ca. 3,00m
Länge Holzverschalung umlaufend um den Treppenturm
Menge: 3,000 Stk

**1.2.70 Gerüstüberbrückung, Gitterträger, liefern+montieren+rückbauen**
Gerüstüberbrückung mittels Gitterträgern paarweise oberhalb von
Abgängen, Durchgängen, Auffahrten, Fundamenten oder sonstigen
Bereichen für spätere Zugänglichkeit oder mangelnder Tragfähigkeit
montieren. Die Gerüstrahmen im überbrückten Feld sind auszulassen,
einschl. An- und Abtransport, sowie Auf- und Abbau, einschl. aller
erforderlicher Befestigungs- und Verbindungsmittel. Der untere Teil der
Gitterträger ist bei lichten Durchgangshöhen von unter 2,00m mit
Schaumstoff und Warnband zur Vermeidung von Verletzungen zu sichern.

Lichte Überbrückungslänge:  ca. 5,00m
Lichte Durchgangshöhe: mind. 2,00m
Montageort: Hauseingang, Hofeingänge, Durchfahrt
Menge: 50,000 m

**1.2.80 Gerüstüberbrückung, Gitterträger, Gebrauchsüberl.+Wartung**
Gebrauchsüberlassung der Überbrückung mittels paarweise
angeordneten Gitterträgern der Vorposition über die Grundeinsatzzeit
in der zugehörigen Position benannt, einschl. Wartung und eventuell
erforderlicher Reparaturen

Montageort: Straßenfassade, Überbrückung Hauseingang, Hofeingänge

Abrechnung: Abrechnung paarweise je m Öffnungsüberbrückung
und angefangener Woche
Menge: 1200,000 mWo

**1.2.90 Gerüstbekleidung, Schutznetz aus Polypropylen**
Vollflächige Gerüstbekleidung gemäß DIN 4420-1 als Sicht-,
Witterungs- und Staubschutz mit Schutznetz. Ausführung mit
hochfestem Polypropylen (PP) nach DIN EN 1263-1,
Energieaufnahme 4,2 kJ

Baustoffklasse nach DIN 4102-1: B1
Menge: 2560,000 m2

**1.2.100 Gerüstbekleidung, Schutznetz, Gebrauchsüberlassung**
Gebrauchsüberlassung der vollflächigen Gerüstbekleidung
gemäß DIN 4420-1 mit Schutznetz aus Polypropylen.
Menge: 61440,000 m2Wo

**1.2.110 Passantenschutzdach+Rieselschutz, 1,50m, liefern+montieren+rückbauen**
Hofseitiger Passantenschutz nach DIN 4420-1 unterhalb des
Fassadengerüstes, einschl. An- und Abtransport, sowie Auf- und Abbau.
Zusätzlich ist der dadurch insgesamt überdeckte Eingangs- bzw.
Durchgangsbereich, einschließlich des Standgerüstes, mit einem
Rieselschutz, z.B. Bautenschutzmatten oder PE-Folie, bis an das
Gebäude zu versehen, um gegebenenfalls herabfallende
Kleinstmaterialien oder Schutt sicher auffangen zu können. Der
Passantenschutztunnel muss die Lasten auf dem darauf errichteten
Fassadengerüstes und der Podesttreppe sicher aufnehmen und in den
Baugrund ableiten können.

Auskragung:  mind. 1,50m
Schutzdachbreite:  mind. 2,50m
Belag: Gerüstbohlen und Rieselschutz
Montageort: Zugänge im Innenhof und Durchfahrt
Menge: 10,000 Stk

**1.2.120 Passantenschutzdach+Rieselschutz, 1,50m, Gebrauchsüberl.+Wartung**
Gebrauchsüberlassung des Passantenschutzes der Vorposition
über die Grundeinsatzzeit in der zugehörigen Position benannt, einschl.
Wartung und eventuell erforderlicher Reparaturen

Montageort: Zugänge im Innenhof
Menge: 240,000 StWo

**1.2.130 Dachdeckerfanggerüst**
Ausbau des Arbeitsgerüstes als Fassadengerüst zum Schutzgerüst als
Dachfanggerüst gemäß DIN 4420-1 mit Schutzwand, einschließlich
An- u. Abtransport, sowie Auf- u. Abbau.
Menge: 120,000 m

**1.2.140 Dachdeckerfanggerüst, Gebrauchsüberl.**
Ausbau des Arbeitsgerüstes als Fassadengerüst zum Schutzgerüst, als
Dachfanggerüst gemäß DIN 4420-1 mit Schutzwand; Verlängerung der
Gebrauchsüberlassung.
Menge: 2880,000 mWo

**1.2.150 Gerüstkonsole, 0,30m, LK3, liefern+montieren+rückbauen**
Gerüstverbreiterung mittels Konsolen in einer Breite von 0,30m
einschl. Belag und Verbindungsmittel, Lastklasse gemäß Hauptposition,
einschl. An- und Abtransport, sowie Auf- und Abbau.

Konsolenbreite: 0,30m
Lastklasse: LK3
Belag: Gerüstbohlen
Menge: 320,000 m

**1.2.160 Gerüstkonsole, 0,30m, LK3, Gebrauchsüberlassung+Wartung**
Gebrauchsüberlassung der 0,30m Gerüstkonsolen der Vorposition
über die Grundeinsatzzeit in der zugehörigen Position benannt,
einschl. Wartung und eventuell erforderlicher Reparaturen.
Menge: 7680,000 mWo

**1.2.170 Gerüstkonsole, 0,60m, LK3, liefern+montieren+rückbauen**
Gerüstverbreiterung mittels Konsolen in einer Breite von 0,60m
einschl. Belag und Verbindungsmittel, Lastklasse gemäß Hauptposition,
einschl. An- und Abtransport, sowie Auf- und Abbau.

Konsolenbreite: 0,60m
Lastklasse: LK3
Belag: Gerüstbohlen
Menge: 80,000 m

**1.2.180 Gerüstkonsole, 0,60m, LK3, Gebrauchsüberlassung+Wartung**
Gebrauchsüberlassung der 0,60m Gerüstkonsolen der Vorposition
über die Grundeinsatzzeit in der zugehörigen Position benannt,
einschl. Wartung und eventuell erforderlicher Reparaturen.
Menge: 1920,000 mWO

#### Abschnitt 1.3 Hängegerüst

**1.3.10 Erstellung Montagekonzept inkl. statischer Nachweis für Fassaden-Hängegerüst**
*** Pauschalposition
Erarbeitung eines projektspezifischen Montagekonzepts fürdas Fassaden‑Hängegerüst, einschließlich statischem Nachweisaller tragenden und sicherheitsrelevanten Bauteile. Montagekonzept:
- Beschreibung der Montage-, Nutzungs- und Demontageabläufe- Festlegung der Anschlag- und Abstützpunkte- Ermittlung der Lastannahmen gemäß geltenden Normen- Ausarbeitung des statischen Nachweises- Erstellung der vollständigen Dokumentation zur Vorlage bei  Bauleitung und ggfs. Prüfingenieur Hinweis: Alle Unterlagen sind vor Montagebeginn einzureichen.Änderungen aufgrund baulicher Gegebenheiten sind einzupreisen.
Menge: 1,000 psch

**1.3.20 Fassaden-Hängegerüst, LK3, W09 liefern, montieren und rückbauen**
Liefern, Montieren, Vorhalten und spätere Demontage
eines Hängegerüstes zur sicheren Ausführung von
Arbeiten an der rückwärtigen Hoffassade.

| Art des Gerüstes: | Fassaden-Hängegerüst |
| --- | --- |
| Lastklasse: | LK3, 2,0 kN/m2 |
| Breitenklasse: | W09 |
| Wandabstand: | 0,28 m |
| max. Firsthöhe: | 23,70 m |
| Untergrund: | MW/Beton |
| Verwendungszweck: | WDVS und Putzarbeiten |

Das Hängegerüst wird an der Dachkonstruktion bzw.
geeigneten tragfähigen Bauteilen des Bestandsbauwerks
verankert und gemäß den geltenden Normen DIN EN 12811
und DIN 4420 ausgeführt.

Leistungsumfang:
- Anbringen der erf. Trägerkonsolen, Aufhängungen und Tragmittel
- Montage eines Hängegerüstes inkl. Belag, Geländer, Seitenschutz,
  Aufstiege und notwendiger Abdeckungen
- Herstellen aller erf. Transport- und Arbeitsflächen
- Anpassungen und Dachüberstände, Vorsprünge und unterschiedlich
  tiefe Fassadenabschnitte
- Absturzsicherung  und Schutzmaßnahmen für die darunterliegenden
  Bereiche
- Demontage und Abtransport nach Bauende
- Entsorgung aller Hilfs- und Verbrauchsmaterialien

Hinweise:
- Die Fassade verläuft mit leicht variierenden Höhen und Vorsprüngen
- Die Aufhängung erfolgt ausschließlich an statisch geeigneten Bauteilen
- Der Hofbereich ist eingeschränkt zugänglich, Montage über das Dach
- Die genaue Fläche und Gerüstlage sind vor Ort zu vermaßen

Einbauort: Hinterhof Brandwand zum Nachbarn

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(Blau markierte Bereiche sind mit einem Fassaden-Hängegerüst einzurüsten)

Hinweis: Nutzungseinschränkungen angrenzender Grundstücke
Bei der Aufstellung des Hängegerüstes ist es unzulässig, dieDächer angrenzender Nachbargebäude sowie die Hofflächenbenachbarter Grundstücke als Arbeits- oder Abstellflächen zu nutzen.
Menge: 380,000 m2

**1.3.30 Fassaden-Hängegerüst, LK3, W09, Gebrauchsüberlassung**
Gebrauchsüberlassung des vorbeschriebenen Fassaden-
Hängegerüstes über die Grundeinsatzzeit hinaus.
Menge: 9120,000 m2Wo

**1.3.40 Unterkonstruktion (Trägergerüst) für Hängegerüst**
Herstellen einer tragfähigen Unterkonstruktion (Trägergerüst) zur
Aufnahme des zuvor beschriebenen Fassaden-Hängegerüstes
durch Aufstocken des bestehenden Fassadengerüstes gemäß
DIN4420-1 und DIN EN 12811-1.

Die Leistung umfasst das Aufstocken der Gerüstkonstruktion
einschl. Lieferung, Einbau und Montage aller erforderlichen
Bauteile wie Vertikalrahmen, Diagonalen, Gerüstbeläge, Geländer,
Konsolen, Aussteifungen und Verankerungselemente.

Die Unterkonstruktion ist standsicher herzustellen und so
vorzubereiten, dass die sichere Montage des Hängegerüstes
gewährleistet ist.

Inkl. Dokumentation mit Montageanweisung und Übergabeprotokoll.
Menge: 250,000 m2

**1.3.50 Unterkonstruktion (Trägergerüst) für Hängegerüst, Gebrauchsüberlassung**
Gebrauchsüberlassung der vorbeschriebenen
Unterkonstruktion (Trägergerüst) für Hängegerüst
über die Grundeinsatzzeit hinaus.
Menge: 6000,000 m2Wo

**1.3.60 Standsichernde Ballastkonstruktion für Hängegerüst**
Einbringen und fachgerechtes Verteilen von Ballast zur Sicherungdes Hängegerüstes gemäß statischen Vorgaben, einschließlichBereitstellung, Transport, Positionierung und Ausrichtung der Ballastelemente,einschließlich aller Nebenleistungen zur standsicheren Ausführung.
Menge: 1,000 Stk

**1.3.70 Gerüstbekleidung, Schutznetz aus Polypropylen, Hängergerüst**
Vollflächige Gerüstbekleidung des Hängegerüstes gemäß
DIN 4420-1 als Sicht-,Witterungs- und Staubschutz mi
Schutznetz. Ausführung mit hochfestem Polypropylen (PP)
nach DIN EN 1263-1, Energieaufnahme 4,2 kJ

Baustoffklasse nach DIN 4102-1: B1
Menge: 380,000 m2

**1.3.80 Gerüstbekleidung, Schutznetz, Hängegerüst, Gebrauchsüberlassung**
Gebrauchsüberlassung der vollflächigen Gerüstbekleidung des
Hängegerüstes gemäß DIN 4420-1 mit Schutznetz aus Polypropylen.
Menge: 9120,000 m2Wo

**1.3.90 Erschwerniszulage Transportweg**
Erschwerniszulage für den verlängerten Transportweg zu den Innenhöfen.
Menge: 630,000 m2

**1.3.100 Fassadenbewuchs entfernen und entsorgen**
Entfernen von Bewuchs (Efeu, Rankpflanzen, Moos o. Ä.) an derFassadenfläche im Bereich der erforderlichen Gerüstarbeiten, inkl.Zusammenkehren, Aufladen und fachgerechter Entsorgung desentfernten Materials.

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
Ausführungsort: 3. Hof und Brandwand bzw. Giebelwand
Menge: 100,000 m2

#### Abschnitt 1.4 Sonstiges

**1.4.10 Gerüst, Unterbau mit Bohlen**
Gerüstunterbau für den Ausgleich von Unebenheiten und
Lastverteilung in der Aufstandsfläche der Gerüste.
Höhenausgleich durch Unterlage von Bohlen.

Abrechnungsgrundlage ist die Länge des Gerüstes.
Menge: 120,000 m

**1.4.20 Materialaufzug, 12 kN, h= 23 m**
*** Bedarfsposition ohne GB
Materialaufzug mit mehreren Ladestellen, einschl. vorschriftsmäßiger
Sicherung, An- und Abtransport, Montage und Demontage.
Personentransport ist verboten.
Die Entladestellen sind in jeden Obergeschoss auf Höhe des RFB herzustellen.
Der Transport von ca. 3 m langen Material ist stehend zu gewährleisten.

Ladestelle:  je Etage
Anzahl Ladestellen:  5 Stk
Bühnengröße:  min. 1,40 / 1,80 m
Nutzlast:  12 kN
Höhe: bis 23 m

Stromanschlusswert (A): '.......................................' (Bieterergänzung)
Menge: 1,000 Stk

**1.4.30 Mietgebühr Materialaufzug, 12 kN, h=23m**
*** Bedarfsposition ohne GB
Mietgebühr für Materialaufzug, inkl. Maschinenbruchversicherung;
pro angefangene Woche.

Nutzlast :  12 kN
Mietdauer:  32 Wochen
Höhe: bis 23 m
Menge: 1,000 StWo

**1.4.40 Zulageposition Personenbeförderung, 12 kN**
*** Bedarfsposition ohne GB
Zulageposition zum Materialaufzug für die Zulassung zur
Personenbeförderung.
Menge: 1,000 Stk

**1.4.50 Materialaufzug, 5 kN, h= 23 m**
Materialaufzug mit mehreren Ladestellen, einschl. vorschriftsmäßiger
Sicherung, An- und Abtransport, Montage und Demontage.
Personentransport ist verboten.
Die Entladestellen sind in jeden Obergeschoss auf Höhe des RFB herzustellen.
Der Transport von ca. 3 m langen Material ist stehend zu gewährleisten.

Ladestelle:  je Etage
Anzahl Ladestellen:  5 Stk
Bühnengröße:  ca. 1,40 / 1,60 m
Nutzlast:  5 kN
Höhe: 23 m

Stromanschlusswert (A): '.......................................' (Bieterergänzung)
Menge: 3,000 Stk

**1.4.60 Mietgebühr Materialaufzug, 5 kN, h=23m**
Mietgebühr für Materialaufzug, inkl. Maschinenbruchversicherung;
pro angefangene Woche.

Nutzlast :  5 kN
Mietdauer:  32 Wochen
Höhe: bis 23 m
Menge: 72,000 StWo

**1.4.80 Gerüstkontrollgang**
Ausführen eines wöchentlichen Gerüstkontrollganges einschl.
Beheben kleinerer Mängel wie z.B. Wiedereinhängen des
Seitenschutzes etc.

Ausführung auf Anweisung der örtlichen Bauleitung!
Menge: 24,000 Stk

**1.4.90 Etagensicherung mit Schiebegeländer**
*** Bedarfsposition ohne GB
Zusätzliche Haltestellen für Aufzug, einschl. vorschriftsmäßiger
Sicherung, An- und Abtransport, Montage und Demontage.

Ausführungsort: nach Rücksprache mit der örtlichen Bauleitung

Fabrikat:  GEDA Comfort-Maxi, oder gleichwertig

Angebotenes Fabrikat: '....................................' (Bieterergänzung)
Menge: 1,000 Stk

**1.4.100 Etagensicherung, Gebrauchsüberlassung**
*** Bedarfsposition ohne GB
Gebrauchsüberlassung der Etagensicherung mit Schiebegeländer.
Menge: 1,000 StWo

#### Abschnitt 1.5 Stundenlohnarbeiten

**1.5.10 Stundensatz Facharbeiter**
Für evtl. erforderliche Arbeiten, die nicht im Leistungsverzeichnis
erfasst sind und nur auf ausdrückliche Anweisung der Bauleitung
gegen Nachweis zur Ausführung kommen.

Berechnet für: Facharbeiter
Gewerk: Gerüstarbeiten
Menge: 10,000 h

**1.5.20 Stundensatz Helfer**
Für evtl. erforderliche Arbeiten, die nicht im Leistungsverzeichnis
erfasst sind und nur auf ausdrückliche Anweisung der Bauleitung
gegen Nachweis zur Ausführung kommen.

Berechnet für: Helfer
Gewerk: Gerüstarbeiten
Menge: 10,000 h

**1.5.30 Zulage für Arbeiten an Wochenenden (Samstag + Sonntag)**
*** Bedarfsposition ohne GB
Zulage für Arbeiten an Wochenenden (Samstag + Sonntag).

Aufschlag pro Stunde Arbeitseinsatz
(Vorarbeiter / Facharbeiter / Helfer)
Menge: 1,000 h
